# GF20045 - Cenefa Calcata natural, 7x34

- Propiedad del archivo: CONSTRUNARIO
- Formato: FIEBDC-3/2012
- Programa: Construnario VersiĆ³n 2.11
- Fecha de los precios: 20/09/2016
- Divisa: EUR

**GF20045_CCN** m2 GF20045 - Cenefa Calcata natural, 7x34
Cenefa Calcata natural, 7x34.
