# GF20068 - Zócalo Calacata natural

- Propiedad del archivo: CONSTRUNARIO
- Formato: FIEBDC-3/2012
- Programa: Construnario Versión 2.11
- Fecha de los precios: 20/09/2016
- Divisa: EUR

**GF20068_ZCN** m2 GF20068 - Zócalo Calacata natural
Zócalo Calacata natural
