# GF20001 -Baldosa porcelánica esmaltada Colonial, cor caldera, 33,15x33,15

- Propiedad del archivo: CONSTRUNARIO
- Formato: FIEBDC-3/2012
- Programa: Construnario Versión 2.11
- Fecha de los precios: 28/09/2016
- Divisa: EUR

**GF20001_CCCA** m2 GF20001 -Baldosa porcelánica esmaltada Colonial, cor caldera, 33,15x33,15
Baldosa porcelánica esmaltada Colonial, 33,15x33,15. Antihielo. Mate. Destonificación moderada.
