# GF20062 - Angular Baza, cuero, 11x11

- Propiedad del archivo: CONSTRUNARIO
- Formato: FIEBDC-3/2012
- Programa: Construnario Versión 2.11
- Fecha de los precios: 28/09/2016
- Divisa: EUR

**GF20062_ABC** m2 GF20062 - Angular Baza, cuero, 11x11
Angular Baza, cuero, 11x11 Antihielo. Mate. Destonificación moderada.
