# GF20045 - Cenefa Baza cuero, 11x33,15

- Propiedad del archivo: CONSTRUNARIO
- Formato: FIEBDC-3/2012
- Programa: Construnario Versión 2.11
- Fecha de los precios: 28/09/2016
- Divisa: EUR

**GF20045_CBC** m2 GF20045 - Cenefa Baza cuero, 11x33,15
Cenefa Baza cuero, 11x33,15.Antihielo. Mate. Destonificación moderada.
