# GF20015 - Taco Blue, 8x8

- Propiedad del archivo: CONSTRUNARIO
- Formato: FIEBDC-3/2012
- Programa: Construnario VersiĆ³n 2.11
- Fecha de los precios: 28/09/2016
- Divisa: EUR

**GF20015_TB** m2 GF20015 - Taco Blue, 8x8
Taco Blue, 8x8
