# GF20023 - Taco Deco Colonial, 14x14

- Propiedad del archivo: CONSTRUNARIO
- Formato: FIEBDC-3/2012
- Programa: Construnario Versión 2.11
- Fecha de los precios: 28/09/2016
- Divisa: EUR

**GF20023_TDC** m2 GF20023 - Taco Deco Colonial, 14x14
Taco Deco Colonial, 14x14. Antihielo. Mate. Destonificación moderada
