# GF20024 - Cenefa Deco Colonial, 14x33,15

- Propiedad del archivo: CONSTRUNARIO
- Formato: FIEBDC-3/2012
- Programa: Construnario Versión 2.11
- Fecha de los precios: 28/09/2016
- Divisa: EUR

**GF20024_CDC** m2 GF20024 - Cenefa Deco Colonial, 14x33,15
Cenefa Deco Colonial, 14x33,15. Antihielo. Mate. Destonificación moderada.
