# GF20003 - Baldosa porcelánica esmaltada Colors, gris, 45x45, antihielo, clase C

- Propiedad del archivo: CONSTRUNARIO
- Formato: FIEBDC-3/2012
- Programa: Construnario Versión 2.11
- Fecha de los precios: 28/09/2016
- Divisa: EUR

**GF20003_CGS** m2 GF20003 - Baldosa porcelánica esmaltada Colors, gris, 45x45, antihielo, clase C
Baldosa porcelánica esmaltada Colors, 45x45, antihielo, clase C
