# GF20003 - Baldosa porcelánica esmaltada Colors, malva 45x45, antihielo, clase C, antislip

- Propiedad del archivo: CONSTRUNARIO
- Formato: FIEBDC-3/2012
- Programa: Construnario Versión 2.11
- Fecha de los precios: 28/09/2016
- Divisa: EUR

**GF20003_CMLS** m2 GF20003 - Baldosa porcelánica esmaltada Colors, malva 45x45, antihielo, clase C, antislip
Baldosa porcelánica esmaltada Colors, 45x45, antihielo, clase C, antideslizante.
