# GF20036 - Inserto Hermitage marfil, 34x67, brillo

- Propiedad del archivo: CONSTRUNARIO
- Formato: FIEBDC-3/2012
- Programa: Construnario Versión 2.11
- Fecha de los precios: 28/09/2016
- Divisa: EUR

**GF20036_IHM** m2 GF20036 - Inserto Hermitage marfil, 34x67, brillo
Inserto porcelánico Hermitage marfil, 34x67, brillo
