# GF10044 - Cenefa porcelánica Hermitage Crema marfil, 7x34

- Propiedad del archivo: CONSTRUNARIO
- Formato: FIEBDC-3/2012
- Programa: Construnario Versión 2.11
- Fecha de los precios: 28/09/2016
- Divisa: EUR

**GF10044_CHM** m2 GF10044 - Cenefa porcelánica Hermitage Crema marfil, 7x34
Cenefa porcelánica Hermitage Crema marfil, 7x34, brillo.
