# GF20002 - Baldosa octogonal Crema marfil, 40,8x40,8

- Propiedad del archivo: CONSTRUNARIO
- Formato: FIEBDC-3/2012
- Programa: Construnario Versión 2.11
- Fecha de los precios: 28/09/2016
- Divisa: EUR

**GF20002_OCM** m2 GF20002 - Baldosa octogonal Crema marfil, 40,8x40,8
Baldosa porcelánica octogonal Crema, marfil, 40,8x40,8, brillo.
