# GF20033 - Moldura porcelánica Crema, marfil, 3x34

- Propiedad del archivo: CONSTRUNARIO
- Formato: FIEBDC-3/2012
- Programa: Construnario Versión 2.11
- Fecha de los precios: 28/09/2016
- Divisa: EUR

**GF20033_MCM** m2 GF20033 - Moldura porcelánica Crema, marfil, 3x34
Moldura porcelánica Crema, marfil, 3x34, brillo.
