# GF10004 - Revestimiento porcelánico esmaltado deco Daino, natural, 34x67

- Propiedad del archivo: CONSTRUNARIO
- Formato: FIEBDC-3/2012
- Programa: Construnario Versión 2.11
- Fecha de los precios: 28/09/2016
- Divisa: EUR

**GF10004_DDN** m2 GF10004 - Revestimiento porcelánico esmaltado deco Daino, natural, 34x67
Revestimiento porcelánico esmaltado Daino, 34x67, brillo.
