# GF10054 - Inserto porcelánico esmaltado Tiara, 34x67

- Propiedad del archivo: CONSTRUNARIO
- Formato: FIEBDC-3/2012
- Programa: Construnario Versión 2.11
- Fecha de los precios: 28/09/2016
- Divisa: EUR

**GF10054_ITI** m2 GF10054 - Inserto porcelánico esmaltado Tiara, 34x67
Inserto porcelánico Tiara, 34x67, brillo.
