# GF20090 - Mosaico porcelánico esmaltado Daino, natural, 29,7x29x7

- Propiedad del archivo: CONSTRUNARIO
- Formato: FIEBDC-3/2012
- Programa: Construnario Versión 2.11
- Fecha de los precios: 28/09/2016
- Divisa: EUR

**GF20090_MDN** m2 GF20090 - Mosaico porcelánico esmaltado Daino, natural, 29,7x29x7
Mosaico porcelánico Daino, natural, 29,7x29x7, brillo.
