# GF20045 - Cenefa porcelánica esmaltada Daino natural 7x34

- Propiedad del archivo: CONSTRUNARIO
- Formato: FIEBDC-3/2012
- Programa: Construnario Versión 2.11
- Fecha de los precios: 28/09/2016
- Divisa: EUR

**GF20045_CDN** m2 GF20045 - Cenefa porcelánica esmaltada Daino natural 7x34
Cenefa porcelánica Daino natural 7x34, brillo.
