# GF20003 - Revestimiento porcelánico esmaltado Daino, natural, 45x45

- Propiedad del archivo: CONSTRUNARIO
- Formato: FIEBDC-3/2012
- Programa: Construnario Versión 2.11
- Fecha de los precios: 28/09/2016
- Divisa: EUR

**GF20003_DNT** m2 GF20003 - Revestimiento porcelánico esmaltado Daino, natural, 45x45
Revestimiento porcelánico esmaltado Daino, 45x45, brillo.
