# GF20002 - Revestimiento esmaltado octogonal Daino, natural, 40,8x40,8

- Propiedad del archivo: CONSTRUNARIO
- Formato: FIEBDC-3/2012
- Programa: Construnario Versión 2.11
- Fecha de los precios: 28/09/2016
- Divisa: EUR

**GF20002_ODN** m2 GF20002 - Revestimiento esmaltado octogonal Daino, natural, 40,8x40,8
Revestimiento porcelánico esmaltado Daino, 40,8x40,8, brillo.
