# GF20037 - Taco mármol pulido, 3x3

- Propiedad del archivo: CONSTRUNARIO
- Formato: FIEBDC-3/2012
- Programa: Construnario Versión 2.11
- Fecha de los precios: 28/09/2016
- Divisa: EUR

**GF20037_TMP** m2 GF20037 - Taco mármol pulido, 3x3
Taco mármol pulido, 3x3
