# GF20073 - Revestimiento porcelánico esmaltado Dubai, deco pearl, 32x62,5,

- Propiedad del archivo: CONSTRUNARIO
- Formato: FIEBDC-3/2012
- Programa: Construnario Versión 2.11
- Fecha de los precios: 28/09/2016
- Divisa: EUR

**GF20073_DDP** m2 GF20073 - Revestimiento porcelánico esmaltado Dubai, deco pearl, 32x62,5,
Revestimiento porcelánico esmaltado Dubai deco pearl, 32x62,5, clase C, antihielo, mate.
