# GF20095 - Revestimiento porcelánico esmaltado Dubai, pearl, 15x62,5,

- Propiedad del archivo: CONSTRUNARIO
- Formato: FIEBDC-3/2012
- Programa: Construnario Versión 2.11
- Fecha de los precios: 28/09/2016
- Divisa: EUR

**GF20095_DPE** m2 GF20095 - Revestimiento porcelánico esmaltado Dubai, pearl, 15x62,5,
Revestimiento porcelánico esmaltado Dubai pearl, 15x62,5, clase C, antihielo, mate.
