# GF20052 - Listelo porcelánico esmaltado Dubai, cream

- Propiedad del archivo: CONSTRUNARIO
- Formato: FIEBDC-3/2012
- Programa: Construnario Versión 2.11
- Fecha de los precios: 28/09/2016
- Divisa: EUR

**GF20052_LDC** m2 GF20052 - Listelo porcelánico esmaltado Dubai, cream
Listelo porcelánico esmaltado Dubai, cream, antihielo, mate.
