# GF20001 - Baldosa porcelánica esmaltada Escorial, cor cuero, 33,15x33,15

- Propiedad del archivo: CONSTRUNARIO
- Formato: FIEBDC-3/2012
- Programa: Construnario Versión 2.11
- Fecha de los precios: 21/09/2016
- Divisa: EUR

**GF20001_ECC** m3 GF20001 - Baldosa porcelánica esmaltada Escorial, cor cuero, 33,15x33,15
Baldosa porcelánica esmaltada Escorial, cor cuero, antihielo, mate, destonificación moderada, antideslizante.
