# GF20018 - Rosetón porcelánico Escorial, natura, 33,15x33,15

- Propiedad del archivo: CONSTRUNARIO
- Formato: FIEBDC-3/2012
- Programa: Construnario Versión 2.11
- Fecha de los precios: 21/09/2016
- Divisa: EUR

**GF20018_REN** m2 GF20018 - Rosetón porcelánico Escorial, natura, 33,15x33,15
Rosetón porcelánico esmaltado Escorial, natura, antihielo, mate, destonificación moderada, antideslizante.
