# GF20019 - Cenefa porcelánica deco, Escorial natura, 14x33,15

- Propiedad del archivo: CONSTRUNARIO
- Formato: FIEBDC-3/2012
- Programa: Construnario Versión 2.11
- Fecha de los precios: 21/09/2016
- Divisa: EUR

**GF20019_CDEN** m2 GF20019 - Cenefa porcelánica deco, Escorial natura, 14x33,15
Cenefa porcelánica esmaltada Escorial, deco, antihielo, mate, destonificación moderada, antideslizante.
