# GF20012 - Taco porcelánico deco, Escorial, natura 14x14

- Propiedad del archivo: CONSTRUNARIO
- Formato: FIEBDC-3/2012
- Programa: Construnario Versión 2.11
- Fecha de los precios: 21/09/2016
- Divisa: EUR

**GF20012_TDEN** m2 GF20012 - Taco porcelánico deco, Escorial, natura 14x14
Taco porcelánico esmaltadoEscorial, deco, antihielo, mate, destonificación moderada, antideslizante.
