# GF20502- Baldosa porcelánica coloreada esmaltada Eternity, black, 60x60

- Propiedad del archivo: CONSTRUNARIO
- Formato: FIEBDC-3/2012
- Programa: Construnario Versión 2.11
- Fecha de los precios: 21/09/2016
- Divisa: EUR

**GF20502_EBL** m2 GF20502- Baldosa porcelánica coloreada esmaltada Eternity, black, 60x60
Baldosa porcelánica coloreada esmaltada Eternity, black, antihielo, mate, destonificación moderada.
