# GF20507- Baldosa porcelánica coloreada esmaltada Eternity, black, 45x45

- Propiedad del archivo: CONSTRUNARIO
- Formato: FIEBDC-3/2012
- Programa: Construnario Versión 2.11
- Fecha de los precios: 21/09/2016
- Divisa: EUR

**GF20507_EBL** m2 GF20507- Baldosa porcelánica coloreada esmaltada Eternity, black, 45x45
Baldosa porcelánica coloreada esmaltada Eternity, black, antihielo, mate, destonificación moderada.
