# GF20093 - Mosaico porcelánico coloreado esmaltado Eternity, white, 28x32

- Propiedad del archivo: CONSTRUNARIO
- Formato: FIEBDC-3/2012
- Programa: Construnario Versión 2.11
- Fecha de los precios: 21/09/2016
- Divisa: EUR

**GF20093_MEW** m2 GF20093 - Mosaico porcelánico coloreado esmaltado Eternity, white, 28x32
Mosaico porcelánico coloreado esmaltado Eternity, white, antihielo, mate, destonificación moderada.
