# GF10039 - Pavimento pasta roja Forest, 15x45, categoría B, nogal

- Propiedad del archivo: CONSTRUNARIO
- Formato: FIEBDC-3/2012
- Programa: Construnario Versión 2.11
- Fecha de los precios: 21/09/2016
- Divisa: EUR

**GF10039_FNO** m2 GF10039 - Pavimento pasta roja Forest, 15x45, categoría B, nogal
Pavimento pasta roja Forest, 15x45, categoría B, destonificación moderada, mate, no trabar más de 15%.
