# GF20003 - Baldosa porcelánica esmaltada Heritage, grey, 33,15x33,15,

- Propiedad del archivo: CONSTRUNARIO
- Formato: FIEBDC-3/2012
- Programa: Construnario Versión 2.11
- Fecha de los precios: 28/09/2016
- Divisa: EUR

**GF20003_HGR** m2 GF20003 - Baldosa porcelánica esmaltada Heritage, grey, 33,15x33,15,
Baldosa porcelánica esmaltada Heritage, 33,15x33,15, antihielo, mate.
