# GF20073 - Baldosa porcelánica esmaltada Heritage, 32x62,5, deco mix

- Propiedad del archivo: CONSTRUNARIO
- Formato: FIEBDC-3/2012
- Programa: Construnario Versión 2.11
- Fecha de los precios: 28/09/2016
- Divisa: EUR

**GF20073_DHM** m2 GF20073 - Baldosa porcelánica esmaltada Heritage, 32x62,5, deco mix
Baldosa porcelánica esmaltada Heritage, 32x62,5, antihielo, mate.
