# GF20073 - Baldosa porcelánica esmaltada Heritage, 32x62,5, deco black

- Propiedad del archivo: CONSTRUNARIO
- Formato: FIEBDC-3/2012
- Programa: Construnario Versión 2.11
- Fecha de los precios: 28/09/2016
- Divisa: EUR

**GF20073_DHB** m2 GF20073 - Baldosa porcelánica esmaltada Heritage, 32x62,5, deco black
Baldosa porcelánica esmaltada Heritage, 32x62,5, antihielo, mate.
