# GF20099 - Baldosa porcelánica esmaltada Lumber, black, 15x90

- Propiedad del archivo: CONSTRUNARIO
- Formato: FIEBDC-3/2012
- Programa: Construnario Versión 2.11
- Fecha de los precios: 28/09/2016
- Divisa: EUR

**GF20099_LBL** m2 GF20099 - Baldosa porcelánica esmaltada Lumber, black, 15x90
Baldosa porcelánica esmaltada Lumber, 15x90, antihielo, mate, no trabar más de 15%, destonificación leve.
