# GF20083 - Baldosa porcelánica esmaltada Maison, haya, 20,2x66,2

- Propiedad del archivo: CONSTRUNARIO
- Formato: FIEBDC-3/2012
- Programa: Construnario Versión 2.11
- Fecha de los precios: 28/09/2016
- Divisa: EUR

**GF20083_MHY** m2 GF20083 - Baldosa porcelánica esmaltada Maison, haya, 20,2x66,2
Baldosa porcelánica esmaltada Maison, 20,2x66,2, antihielo, mate, no trabar más de 15%, destonificación fuerte.
