# GF20501 - Baldosa porcelánica coloreada esmaltada Makalu, natural, 32x62,5

- Propiedad del archivo: CONSTRUNARIO
- Formato: FIEBDC-3/2012
- Programa: Construnario Versión 2.11
- Fecha de los precios: 28/09/2016
- Divisa: EUR

**GF20501_MNA** m2 GF20501 - Baldosa porcelánica coloreada esmaltada Makalu, natural, 32x62,5
Baldosa porcelánica coloreada esmaltada Makalu, 32x62,5, antihielo, mate, destonificación leve.
