# GF20504 - Baldosa porcelánica coloreada esmaltada Makalu, natural, 33,15x33,15

- Propiedad del archivo: CONSTRUNARIO
- Formato: FIEBDC-3/2012
- Programa: Construnario Versión 2.11
- Fecha de los precios: 28/09/2016
- Divisa: EUR

**GF20504_MNA** m2 GF20504 - Baldosa porcelánica coloreada esmaltada Makalu, natural, 33,15x33,15
Baldosa porcelánica coloreada esmaltada Makalu, 33,15x33,15, antihielo, mate, destonificación leve.
