# GF20038 - Listelo Nepal natural, 31,5x31,5

- Propiedad del archivo: CONSTRUNARIO
- Formato: FIEBDC-3/2012
- Programa: Construnario VersiĆ³n 2.11
- Fecha de los precios: 28/09/2016
- Divisa: EUR

**GF20038_LNN** m2 GF20038 - Listelo Nepal natural, 31,5x31,5
Listelo Nepal natural, 31,5x31,5
