# GF20091 - Mosaico porcelánico coloreado esmaltado Makalu, silver, 31,5x31,5

- Propiedad del archivo: CONSTRUNARIO
- Formato: FIEBDC-3/2012
- Programa: Construnario Versión 2.11
- Fecha de los precios: 28/09/2016
- Divisa: EUR

**GF20091_MMS** m2 GF20091 - Mosaico porcelánico coloreado esmaltado Makalu, silver, 31,5x31,5
Mosaico porcelánico coloreado esmaltado Makalu, silver, 31,5x31,5, antihielo, mate, destonificación leve.
