# GF20089 - Mosaico porcelánico coloreado esmaltado Nepal, natural, 31,5x31,5

- Propiedad del archivo: CONSTRUNARIO
- Formato: FIEBDC-3/2012
- Programa: Construnario Versión 2.11
- Fecha de los precios: 28/09/2016
- Divisa: EUR

**GF20089_MNN** m2 GF20089 - Mosaico porcelánico coloreado esmaltado Nepal, natural, 31,5x31,5
Mosaico porcelánico coloreado esmaltado Nepal, natural, 31,5x31,5, antihielo, mate, destonificación leve.
