# GF20019 - Cenefa Viella óxido, 3x31,6

- Propiedad del archivo: CONSTRUNARIO
- Formato: FIEBDC-3/2012
- Programa: Construnario Versión 2.11
- Fecha de los precios: 28/09/2016
- Divisa: EUR

**GF20019_CVO** m2 GF20019 - Cenefa Viella óxido, 3x31,6
Cenefa Viella óxido, 3x31,6
