# GF20085 - Muro Sílex moka, 32x65,5

- Propiedad del archivo: CONSTRUNARIO
- Formato: FIEBDC-3/2012
- Programa: Construnario Versión 2.11
- Fecha de los precios: 28/09/2016
- Divisa: EUR

**GF20085_MSM** u GF20085 - Muro Sílex moka, 32x65,5
Muro porcelánico esmaltado Sílex, 32x65,5, mate, antihielo, destonificación moderada
