# GF20081 - Revestimiento pasta blanca deco Abadía perla, 34x67

- Propiedad del archivo: CONSTRUNARIO
- Formato: FIEBDC-3/2012
- Programa: Construnario Versión 2.11
- Fecha de los precios: 28/09/2016
- Divisa: EUR

**GF20081_DAP** m2 GF20081 - Revestimiento pasta blanca deco Abadía perla, 34x67
Revestimiento pasta blanca deco abadía perla, 34x67, brillo.
