# GF20098 - Zócalo Vesta perla

- Propiedad del archivo: CONSTRUNARIO
- Formato: FIEBDC-3/2012
- Programa: Construnario Versión 2.11
- Fecha de los precios: 28/09/2016
- Divisa: EUR

**GF20098_ZVP** m2 GF20098 - Zócalo Vesta perla
GF20098 - Zócalo Vesta perla, brillo
