# GF20045 - Cenefa Vesta perla

- Propiedad del archivo: CONSTRUNARIO
- Formato: FIEBDC-3/2012
- Programa: Construnario VersiĆ³n 2.11
- Fecha de los precios: 28/09/2016
- Divisa: EUR

**GF20045_CVP** m2 GF20045 - Cenefa Vesta perla
Cenefa Vesta perla, brillo.
