# GF10043 - Moldura pasta blanca Vesta perla

- Propiedad del archivo: CONSTRUNARIO
- Formato: FIEBDC-3/2012
- Programa: Construnario VersiĆ³n 2.11
- Fecha de los precios: 28/09/2016
- Divisa: EUR

**GF10043_MVP** m2 GF10043 - Moldura pasta blanca Vesta perla
Moldura Vesta perla
