# GF20083 - Baldosas porcelánicas esmaltadas Origen, 20,2x66,2, miel, clase GT

- Propiedad del archivo: CONSTRUNARIO
- Formato: FIEBDC-3/2012
- Programa: Construnario Versión 2.11
- Fecha de los precios: 28/09/2016
- Divisa: EUR

**GF20083_OMI** m2 GF20083 - Baldosas porcelánicas esmaltadas Origen, 20,2x66,2, miel, clase GT
Baldosas porcelánicas esmaltadas Origen, 20,2x66,2, miel, clase GT, antihielo, mate, destonificación fuerte, no trabar más de 15%.
