# GF20099 - Baldosas porcelánicas esmaltadas Origen, 15x90, natural, clase C

- Propiedad del archivo: CONSTRUNARIO
- Formato: FIEBDC-3/2012
- Programa: Construnario Versión 2.11
- Fecha de los precios: 28/09/2016
- Divisa: EUR

**GF20099_ONT1** m2 GF20099 - Baldosas porcelánicas esmaltadas Origen, 15x90, natural, clase C
Baldosas porcelánicas esmaltadas Origen, 15x90, natural, clase C, antihielo, mate, destonificación fuerte, no trabar más de 15%.
